# Tischlerarbeiten - Innentüren
Angebotsaufforderung (GAEB 90, DA83)
Vergabenummer: FIW-B-30023925
Währung: EUR
Auftraggeber: Brandenburgischer Landesbetrieb

## Zusätzlicher Text
0. Vorbemerkungen

Angaben zur Baustelle

Das Gebäude 23 ist Teil des Flugplatzes Holzdorf Die von der Bundeswehr
genutzte Liegenschaft befindet sich im Eigentum der Bundesanstalt für
Immobilien-aufgaben (BImA).

Die Durchführung der Maßnahme unterliegt den spezifischen
Sicherheitsanforderungen der Bundeswehr. Die Zufahrtsregelung und
Einweisung des Firmenpersonals werden durch den zuständigen
Dienststellenleiter veranlasst.

Der Aufenthalt in der Anlage außerhalb der täglichen Arbeitszeit ist
untersagt.

Ausnahmen sind beim Dienststellenleiter zu beantragen.

Bei der Beschäftigung von Arbeitskräften auf der Baustelle gelten
folgende Einschränkungen: Es dürfen nur Arbeitskräfte eingesetzt werden,
die Staatsangehörige von NATO- und EU-Staaten sind! Für ausländische
Arbeitskräfte ist eine gültige Arbeitserlaubnis und
Aufenthaltsgenehmigung vorzulegen.
Der Zutritt zur Liegenschaft erfolgt im Pass-Wechsel - Verfahren.

Der AN hat die Ausweise für alle Beschäftigten rechtzeitig (mindestens 2
Wochen vor Baubeginn) beim AG oder einer vom AG benannten Stelle zu
beantragen.
Den Anträgen ist eine Liste mit Zunamen, Vornamen und Geburtstagen sowie
Wohnsitzen und Personalausweis- nummern beizufügen.
Für die Kraftfahrzeuge des AN sind zusätzlich das polizeiliche
Kennzeichen und der Fahrzeugtyp anzugeben. Privatfahrzeuge der
Mitarbeiter des AN erhalten nur in Ausnahmefällen Zufahrtsgenehmigung
auf das Gelände.

Eine Haftung für eventuell auftretende Schäden oder Verluste wird
ausgeschlossen.

Nicht mehr benötigte Ausweise sind unverzüglich an die Ausgabestelle
zurückzugeben.
Dort ist auch der Verlust eines Ausweises unverzüglich anzuzeigen.

Der Ansprechpartner in der Liegenschaft wird in der Bauanlaufberatung
bekanntgegeben.

Wartezeiten beim Zugang bzw. Verlassen der Liegenschaft sind
einzukalkulieren und werden nicht gesondert vergütet.

Den Anweisungen des Sicherheitspersonals ist zwingend Folge zu leisten.
Es sind ausschließlich die zugewiesenen Eingänge und Zufahrten zu
benutzen.

Das Gebäude ist ca. 300m von der Einfahrt (Wachgebäude) entfernt.

Das Gebäude 23 wurde als freistehender Baukörper, als Typenbau in
Stahlbeton Fertigteilbauweise errichtet.

Es besteht aus 5 oberirdischen Geschossen und ist unterkellert.

Das Gebäude wurde für die militärische Büro- und Verwaltungsarbeit
erbaut.

Allgemeine Gebäudedaten
Länge: ~ 86,00m
Breite: ~ 11,70m
Traufhöhe: ~ 13 m

## Zusätzlicher Text
Wenn nicht explizit anders beschrieben, beinhalten alle Positionen, das
Liefern und Einbauen incl. aller notwendigen Nebenarbeiten, Hilfsstoffe,
Verbrauchsmaterialien und Baubehelfe.

Das Gebäude verfügt über keinen Fahrstuhl.

Die Aufgliederung der Positionen auf die Geschosse dient nur der
einfacheren Mengenerfassung eine Verschiebung der Mengen ist möglich.

In die Einheitspreise sind folgende Leistungen und erhöhte Aufwände
einzukalkulieren:

Kosten des AN für die organisatorische Ausführung der unten
beschriebenen Positionen durch Fachbauleiter.

Die Position umfasst alle über die Bauzeit anfallenden Bauleiter,
Büroarbeiten Fahrkosten und sonstige Bereitstellungen.

Auf der Baustelle hat immer mindestens ein deutsch sprechender AN
anwesend zu sein, der auch als Ansprechpartner  für die Bauleitung und
AG fungieren kann.

Ein Schadenersatz aus Verlängerung der Bauzeit für zusätzliche
Allgemeinkosten aus Büro, Fahrten, Bauleitertätigkeit ist
ausgeschlossen. Die Leistungen werden ausschließlich über diese Position
vergütet und sind entsprechend zu kalkulieren.

Dazu zählen insbesondere:
- Koordination des Baustellenzuganges für die eigenen Arbeitnehmer
- Ausfüllen und Einreichen aller für den Standort notwenigen
Erlaubnisse, Meldungen usw.
- Sicherstellung telefonische Erreichbarkeit Bauleiter,
- Teilnahme an Besprechungen und Absprachen,
- Teilnahme an der wöchentlichen Bauberatung,
- Teilnahme an Abnahmen,
- Erstellung erforderlicher Dokumentationen und Aufmaße,
- Reise und Fahrtkosten,
- Druck- und Plottkosten usw.

## Tischlerarbeiten - Innentüren
Datum: 26.02.26

### Abschnitt 01 ALLGEMEINE POSITIONEN

#### Titel 01.01 auftragnehmerinterne Gemeinkosten

**01.01.0010 Allgemeine eigene Baustelleneinrichtung**
- Sanitärräume sind im EG vorhanden.
- Ein Fassadengerüst im Bereich der giebelseitigen
Türen ist vorhanden.

- Alle darüber hinaus notwendigen
Baustelleneinrichtungen, soweit nicht gesondert
genannt, sind vom AN in dieser Pos. anzubieten oder in
die Einzelpositionen einzukalkulieren.

Dies betrifft unter anderem:

- Baustelle Einrichten und Räumen,
- Bereitstellen, Auf- und Abbauen von Arbeitsgerüsten
bis 4,0 m Arbeitshöhe, soweit diese nur für die eigene
Leistung notwendig sind.
- Bereitstellung von Arbeitsgeräten zum Entladen und
Umschlag notwendiger Baumaterialien des AN auf der
Baustelle,
- Bereitstellung von Material- und Magazincontainern
zur Lagerung eigener Baustoffe und Geräte,
- Bereitstellung von Bürocontainern für die eigene
Bauleitung (Aufstellung in Absprache AG),
- Beistellen von Containern zum Sammeln und Entsorgen
von Bauschutt und sonstigen Abfällen,
- notwendige Beleuchtung der Baustelle für eigene
Arbeiten,
- Schutzgerüste und Absturzsicherungen im Gebäude, so
sie nicht unten gesondert aufgeführt wurden.
- Mobilkrane, Hebezeuge, Bagger, Maurerbühnen und
Betonpumpen für Arbeiten, die nicht mit dem unten
beschriebenen Turmdrehkran ausgeführt werden,

u.s.w.

Incl. Vorhaltung über gesamte Einsatzzeit
Menge: 1,000 PSCH

#### Titel 01.02 Stundenleistungen

*Hinweis*
ZUSÄTZLICHE TECHNISCHE VERTRAGSBEDINGUNGEN
FÜR STUNDENLOHNARBEITEN DIN 18 299

Bei den nachfolgend ausgeschriebenen
Stundenlohnarbeiten handelt es sich grundsätzlich um
Bedarfspositionen. Ein Rechtsanspruch auf Ausführung
besteht nicht.

Stundenlohnarbeiten dürfen nur auf ausdrückliche
Anweisung durch die Bauleitung ausgeführt werden.

Der Nachweis hat durch detaillierte Regieberichte zu
erfolgen. Diese sind spätestens 3 Tage nach erbrachter
Leistung der Bauleitung zur Unterschrift vorzulegen.
Verspätet eingereichte Regieberichte werden nicht
anerkannt.

Stellt sich bei der Rechnungsprüfung oder bei einer
späteren Nachprüfung heraus, dass im Stundenlohn
abgerechnete Leistungen bei der Abrechnung von
Vertragsleistungen berücksichtigt sind, oder zu deren
Nebenleistungen gehören, so werden die Kosten nicht
vergütet, auch wenn die Stundenlohnberichte durch die
örtliche Bauleitung des AG schriftlich anerkannt sind.

Bei Doppelbezahlung besteht ein
Rückerstattungsanspruch. Bei der Vergütung von
Stundenlohnleistungen werden nur die an der Baustelle
zur Leistungserbringung anfallenden Arbeitszeiten
vergütet. Auslagen für Fahrzeiten, Wege- und
Unterkunftgelder sind in die Einheitspreise
einzukalkulieren, sie werden nicht gesondert vergütet.

In die nachfolgend aufgeführten Verrechnungssätze sind
alle Lohnkosten, Lohnnebenkosten, Sozialkosten,
Gemeinkostenanteile und auch der Gewinn
einzukalkulieren.

Zulagen für Überstunden werden nach den gesetzlichen
bzw. tariflichen Bestimmungen nur dann vergütet, wenn
die Erbringung von Überstunden durch den AG verlangt
werden. Werden vom AN ohne Verlangen Überstunden
ausgeführt, erfolgt die Abrechnung nach den angebotenen
Einheitspeisen ohne Zulage.

Für die Ausführung von untergeordneten Leistungen, wie
z. B. Stemm- und Reinigungarbeiten etc. wird nur der
Lohn eines Fachwerkers vergütet, auch wenn vom AN höher
qualifiziertes Personal eingesetzt wird.

Bei Arbeiten im Zuge der normalen Bauarbeiten werden
Aufsichtsstunden nicht vergütet. Die dafür anfallenden
Kosten sind mit den angebotenen Einheitspreisen
abgegolten. Arbeiten Aufsichtsführende selbst mit, so
werden die dafür anfallenden Stunden über die
Positionen abgerechnet, die der Qualifikation der
Arbeiten entsprechen.

Beschäftigt der AN keine Arbeitskräfte in einer der
nachstehenden Lohn- und Berufsgrupen, hat er dies
anzugeben und stattdessen den Einsatz möglichst
gleichwertiger Arbeitskräfte anzubieten.

Kommen Stoffe zur Ausführung, für die kein
Einheitspreis vorhanden ist, so hat der AN die
Einkaufspreise mittels Original-Einkaufsrechnung
nachzuweisen. Auf die nachgewiesenen Einkaufskosten
erhält der AN eine Unternehmerzulage wie angeboten.

Bei der Ausführung von Stundenlohnleistungen werden
Kleingeräte wie z.B. Winkelschleifer, Bohrmaschine,
Bohrhammer ect. sowie Handwerkzeug nicht gesondert
vergütet, es sei denn sie sind als eigene Position
ausgeschrieben. Diese Leistungen sind mit den
angebotenen Stundenlohnsätzen abgegegolten. Zu
Kleingeräten gehören alle Geräte, welche mit 220 V
Wechselstrom betrieben werden.

**01.02.0010 Stundensatz Vorarbeiter AN**
Stundensatz für  Vorarbeiter des Auftragnehmers für
zusätzliche Tätigkeiten auf Anweisung der Bauleitung
des Auftraggebers
- incl. aller Nebenkosten
Menge: 1,000 h

**01.02.0020 Stundensatz Facharbeiter**
Stundensatz für  Facharbeiter  für zusätzliche
Tätigkeiten auf Anweisung der Bauleitung des
Auftraggebers
- incl. aller Nebenkosten
Menge: 1,000 h

#### Titel 01.03 Vorbereitende Arbeiten

**01.03.0010 Baustellenaufmaß**
Feststellen und prüfen aller für die Werkplanung der
nachfolgend ausgeschriebenen Bauteile notwendige Maße.

Dies betrifft:
- Längen, Höhen, Breiten,

incl. aller Geräte-, Personal- und Fahrtkosten
Menge: 1,000 PSCH

**01.03.0020 Werkplanung**
Werkstattplanung
(Türen)

Dem Auftragnehmer wird nach der Auftragserteilung die
Ausführungsplanung des Planers übergeben.

Die weitere technische Bearbeitung, d. h.
 - Erstellen von Konstruktions- und Detailplänen für
alle in der Leistungsbeschreibung aufgeführten Anlagen
- Abstimmung der Details mit dem AG bzw. mit dem
Architekten
  rechtzeitig vor Fertigungsbeginn
  - örtliche Aufmaße

Die mit dem Architekten abgestimmten
Konstruktionspläne, Beschreibungen und Muster sind vor
Fertigungsbeginn bzw. vor Materialbestellung dem AG in
dreifacher Ausfertigung zu liefern.
 Nach Überprüfung auf Übereinstimmung mit der
 Ausführungsplanung durch den AG hat dieser die
genannten
 Unterlagen in einer Ausfertigung mit seinem
Prüfvermerk an den AN zurückzugeben.

Aus den Darstellungen müssen Konstruktion, Maße,
Einbau, Befestigung und Bauanschlüsse der Bauteile
sowie die

Einbaufolge erkennbar sein (DIN 18360, Ziff. 3.1.7).
übergeben
Menge: 1,000 PSCH

**01.03.0030 Bemusterung**
Anfertigen und Bemustern durch AG von Probestücken:

Bemusterung Farben und Oberflächen
Menge: 1,000 PSCH

**01.03.0040 Dokumentation**
Leistungsbezogene Dokumentation
Die leistungsbezogene Dokumentation für die
bauordnungsrechtliche/ brandschutztechnische Abnahme
beinhaltet die vollständige Zusammenstellung der
Verwendungsnachweise (abZ, abP etc.) und die
Datenblätter für die verwendeten Materialien, Baustoffe
und
Bauprodukte, Prüf- und Güteüberwachungsprotokolle in
Aktenordnern bzw. Schnellheftern (Füllgrad max. 80%)
inkl. Inhaltsverzeichnis und beschrifteten Registern.

Abzugeben sind:
Papierausfertigung 4-fach und als digitale Version
1-fach, absolut identisch geordnet als pdf auf CD.

1. Produktdatenblätter der eingebauten Systeme,
  Baustoffe und Bauprodukte
2. Protokolle über alle im Rahmen der Arbeiten
  durchgeführten Messungen und Prüfungen
3. Verwendungs- und Qualitätsnachweise,
  Prüfzeugnisse und Zulassungen des Herstellers
  (Brandschutz, Wärmeschutz etc.)
4. Übereinstimmungszertifikate
  Rauchschutz/ Brandschutz
5. Werkplanungen freigegeben
6. Fachunternehmererklärung mit Nennung
  ausgeführter Arbeiten, Ausführungszeitraum,
  Bauvorhaben und Bauherr
  (ggf. zusätzlich von Subunternehmern)
7. statische Nachweise
8. Entsorgungsnachweise / Deponieangaben gemäß
  elektronischem Nachweisverfahren und
  Bestimmungen der ZKS-Abfall
9. Nachweise der Schadstofffreiheit von eingebauten
  Materialien entsprechend
  Pkt 3.Techn. Vorbemerkungen - BNB
10. Wartungs- Pflege- und Reinigungsanleitungen

Die Dokumentation ist frühzeitig zu beginnen und
spätestens 4 Wochen vor der VOB-Abnahme an
die Bauleitung zur Prüfung der Richtigkeit und
Vollständigkeit zu übergeben.
Die Notwendigkeit der Einreichung und Vorhaltung
von Verwendungsnachweisen und Einbauvorschriften
während der Bauausführung bleibt davon unberührt.
Menge: 1,000 PSCH

### Abschnitt 02 INNENTÜREN TISCHLER

#### Titel 02.01 Tischlerarbeiten, Innentüren

*Hinweis*
Die nachfolgend beschriebenen Arbeiten sind als
Komplettleistungen anzubieten. Dabei sind alle für die
fachgerechte Ausführung des Werks notwendigen und alle
abgebildeten Elemente einzukalkulieren. Dies gilt
unabhängig davon, ob diese explizite in der Position
beschrieben wurden oder nicht.
Dies betrifft auch den Schutz der Türkonstruktion vor
Beschädigng durch Folie, Pappe, etc. und die spätere
Entfernung.

Hinsichtlich Gestaltung, Aufteilung und Beschaffenheit
gelten die Ausführungszeichnungen des Architekten.
Die Maße sind anhand des Baustellentaufmaßes
anzupassen. Die Ausführungsplanung ist vom Architekten
und vom Bauherrn freizugeben.

*Hinweis*
Ausführungsbeschreibung 8 - SCHREINER- Türen
Türtypen

TYP 1: Holztürblatt + Stahl-Umfassungszarge
(zweiteilig),  Bau-Schalldämm-Maß: =30dB. Dicke
Türblatt von 40-70mm nach Anforderungen. Einbauort:
Stuben, Büros, Teeküche
TYP 2: Holztürblatt + Umfassungszarge (zweiteilig),
Feuchtraumtür. Dicke Türblatt ca. 40mm. Einbauort: WC,
Dusche

Allgemeine Hinweise
Holztürblatt
Innentürblatt, einflügelig, Türblatt ungefälzt, stumpf
einschlagend, Brandschutz, Schallschutz und andere
Anforderungen gemäß Position, Details und Türliste.
Plattentür aus Holzwerkstoffen, mit Einlage aus
Vollspanplatte, Deckplatte Hartfaser/HDF 3 mm.
Türblattdicke mind. 50 mm entsprechend Anforderungen.
Oberfläche des Türblattes aus Kunststoff, Decklage aus
HPL 0,8/0,9 mm,
- Dekor uni / Standardpalette / grau
- Unterkünfte und Bäder:  ähnlich RAL 7045 telegrau 1
- Nebenräume:  ähnlich RAL 7035 lichtgrau
- Struktur matt (Standard, fein strukturiert)

Türblattkante ABS
Oberfläche DD: matt lackiert

Feuchtraumtür
Innentürblatt, einflügelig, Türblatt ungefälzt, stumpf
einschlagend, Brandschutz- und
Schallschutzanforderungen gemäß gemäß Position, Details
und Türliste. Plattentür aus Holzwerkstoff, mit Einlage
aus Vollspanplatte, Deckplatte Hartfaster/HDF 3 mm.
Türblattdicke mind. 40 mm entsprechend Anforderungen.
Geeignet für Feuchträume.

Angebotener Hersteller
Türblatt:
'

....................................................'Ei
ntrag des Bieters

Angebotenes Dekor
für Türblatt:
'

....................................................'Ei
ntrag des Bieters

Türdrücker:
- Aluminium,  L-Form, eckig mit Gehrungsschnittoptik
- Grifflänge ca. 14 cm, runder Querschnitt
- feststellbare Ausgleichslagerung mit flexibler Gummi-

  Metallverbindung zwischen Lager und Unterkonstruktion
  zur Kompensation von Montage- und
  Fertigungstoleranzen  im Gefüge von Türbohrungen,
  Schloss und Beschlag
- Schlüsselrosette für PZ
- unsichtbar befestigt (sh. Anlage zum LV)
- die Einbauhöhe der Türgarnituren der behindg.
  Unterkünfte
  ist mit 85cm auszuführen

Klassifizierungsschlüssel DIN EN 1906

3/6/-/0/0/0/0/B

Angebotener Hersteller
Türdrücker:
'

....................................................'Ei
ntrag des Bieters

Angebotenes Modell
Türdrücker:
'

....................................................'Ei
ntrag des Bieters

Zarge:
- Umfassungszarge aus Stahlblech für gefälzte Türen
- verzinkt, grundiert nach Einbau lackiert
  RAL 7031 blaugrau
- 1,5 mm dick, mit 3-seitiger Dichtung
- ohne Bodeneinstand
- zweiteilig, für nachträglichen Einbau, im Falz
verschraubt
- Spiegel 30/45 mm, Umbug 15 mm
- mit Umwelt-Produktdeklaration

Schallschutz:
- Schallschutz nach DIN 4109
- bewertetes Schalldämm-Maß Rw (sh. Position)
- Nachweis über Prüfzeugnisse

Brandschutz:
- Ausführung nach DIN 4102 (sh. Position)
- Nachweis über Prüfzeugnisse

Dichtheit:
- Ausführung dichtschließend

Bodendichtung:
- automatisch absenkbar, Hub 20 mm
- einseitig auslösend mit paralleler Absenkung
- mit Bodenschiene

Beschläge:
- Dreirollenband 160 mm für gefälzte Türen
- 3d- verstellbar
- innenliegender, verdrehsicherer Schraubstift
- Axial- Radial- Gleitlager
- DIN rechts/links verwendbar
- universelle Aufnahmetaschen mit Abdeckwinkel
- Material: Stahl, matt vernickelt

Schloss:
- Behördeneinsteckschloß, höchste Beanspruchung
- Edelstahlstulp, 2-tourig
- Dorn 65 mm
- Falle und Riegel vernickelt
- thermostabile Fettung
- PZ- vorgerichtet nach DIN EN 1303
- Schließanlage im extra Los enthalten!

Alle vom Auftragnehmer gelieferten Bauteile sind vor
Verschmutzung und Beschädigung eigenverantwortlich zu
schützen.
Sämtliche Schlösser, Getriebe, Bänder, Lager und
dergleichen sind gangbar zu machen und zu schmieren.
Der Einbau der Zargen wird zeitversetzt zum Einbau der
Türblätter nach Angabe der Bauleitung erfolgen,
demzufolge ist ein mehrfaches Anrücken erforderlich.
Diese Arbeiten sind in die Einheitspreise
einzukalkulieren.

Die in den nachfolgend beschriebenen Positionen
aufgeführten Leistungen sind gemäß der Vorbemerkungen
und den vorgestellten technischen Beschreibungen
auszuführen.
Alle Positionen sind als komplette, in sich
geschlossene und voll funktionsfähige Leistungen
anzubieten.
Notwendig erscheinende Änderungen oder Ergänzungen sind
mit einer entsprechenden Begründung schriftlich dem
Angebot beizufügen.

Vor Auslösung der Bestellung ist zwingend und
eigenverantwortlich das örtliche Aufmaß zu nehmen.

**02.01.0010 Innentür, Holztürblatt mit Stahl-Umfassungszarge (zweiteilig), Stuben**
Innentür als Holztür ,mit Stahl-Umfassungszarge
(zweiteilig),

TYP 1: Holztürblatt + Stahl-Umfassungszarge
(zweiteilig),, Bau-Schalldämm-Maß: =30dB. Dicke
Türblatt von 40-70mm nach Anforderungen.
Einbauort: Stuben, Büros, Teeküchen
Schlagrichtung: siehe Planung
Befestigungsgrund: nach Prüfzeugnis (abP)
Anschlüsse: ringsum nach Zulassung
Mech. Beanspruchung: Klasse 3 (S)
Schallschutzklasse: 2
Klimaklasse: 2
Korrosivitätskategorie: C3
Schutzdauerklasse: VH

Stahlzargentiefe bis 200 mm

Beschläge:
innen und außen Drücker INOX gem. Hinweistext

einflügelige Innentür
Rohbauöffnung b:  bis 870 mm
Rohbauöffnung h:  2.135 mm
- Achtung Aufmaß vor Ort - keine Standardmaße

- Ohne Einstand im Boden
Absenkb. Bodendichtung: nein
Türblatt verglast:  nein
Fluchttür:  nein
Brandschutz:  ds
Barrierefrei:  ja
Offenhaltung:  nein
Türschließer:  nein
Panikfunktion:  nein
Profilzylinder:  vorgerichtet
Blindzylinder:  nein

Einbausituation:
  seitlich in Stahlbetonwand
  oben: Stahlsturz verputzt
  unten: Auf Estrich in Stube / Betonwerkstein in Flur

Liefern und fachgerecht montieren incl. aller
Nebenarbeiten

System: ................................
  (vom Bieter einzutragen)

Angeb. Fabrikat: ................................
  (vom Bieter einzutragen)

Prüfzeugnis-Nr.: ................................
  (vom Bieter einzutragen)
Menge: 162,000 St

**02.01.0020 Innentür, Holztürblatt mit Stahl-Umfassungszarge (zweiteilig), Stuben T30 RS**
Innentür als Holztür ,mit Stahl-Umfassungszarge
(zweiteilig),

TYP 1: Holztürblatt + Stahl-Umfassungszarge
(zweiteilig),, Bau-Schalldämm-Maß: =30dB. Dicke
Türblatt von 40-70mm nach Anforderungen.
Einbauort: Stuben
Schlagrichtung: siehe Planung
Befestigungsgrund: nach Prüfzeugnis (abP)
Anschlüsse: ringsum nach Zulassung
Mech. Beanspruchung: Klasse 3 (S)
Schallschutzklasse: 2
Klimaklasse: 2
Korrosivitätskategorie: C3
Schutzdauerklasse: VH

Stahlzargentiefe bis 200 mm

Beschläge:
innen und außen Drücker INOX gem. Hinweistext

einflügelige Innentür
Rohbauöffnung b:  bis 870 mm
Rohbauöffnung h:  2.135 mm
- Achtung Aufmaß vor Ort - keine Standartmaße

- Ohne Einstand im Boden
Absenkb. Bodendichtung: ja
Türblatt verglast:  nein
Fluchttür:  nein
Brandschutz:  T30 RS
Barrierefrei:  ja
Offenhaltung:  nein
Türschließer:  ja
Panikfunktion:  nein
Profilzylinder:  vorgerichtet
Blindzylinder:  nein

Einbausituation:
  seitlich in Stahlbetonwand oder Mauerwerkswand
  oben: Stahlsturz verputzt oder KS Systemsturz
  unten: Auf Estrich in Stube / Betonwerkstein in Flur

Liefern und fachgerecht montieren incl. aller
Nebenarbeiten

System: ................................
  (vom Bieter einzutragen)

Angeb. Fabrikat: ................................
  (vom Bieter einzutragen)

Prüfzeugnis-Nr.: ................................
  (vom Bieter einzutragen)
Menge: 8,000 St

**02.01.0030 Innentür, Holztürblatt mit Stahl-Umfassungszarge (zweiteilig), bar., Büros**
Innentür als Holztür ,mit Stahl-Umfassungszarge
(zweiteilig),

TYP 1: Holztürblatt + Stahl-Umfassungszarge
(zweiteilig),, Bau-Schalldämm-Maß: =30dB. Dicke
Türblatt von 40-70mm nach Anforderungen.
Einbauort: Büros
Schlagrichtung: siehe Planung
Befestigungsgrund: nach Prüfzeugnis (abP)
Anschlüsse: ringsum nach Zulassung
Mech. Beanspruchung: Klasse 3 (S)
Schallschutzklasse: 2
Klimaklasse: 2
Korrosivitätskategorie: C3
Schutzdauerklasse: VH

Stahlzargentiefe bis 200 mm

Beschläge:
innen und außen Drücker INOX gem. Hinweistext

einflügelige Innentür
Rohbauöffnung bis:  1.020 mm
Rohbauöffnung h:  2.135 mm
- Achtung Aufmaß vor Ort - keine Standartmaße

- Ohne Einstand im Boden
Absenkb. Bodendichtung: nein
Türblatt verglast:  nein
Fluchttür:  nein
Brandschutz:  ds
Barrierefrei:  ja
Offenhaltung:  nein
Türschließer:  nein
Panikfunktion:  nein
Profilzylinder:  vorgerichtet
Blindzylinder:  nein

Einbausituation:
  seitlich in Stahlbetonwand
  oben: Stahlsturz verputzt
  unten: Auf Estrich in Stube / Betonwerkstein in Flur

Liefern und fachgerecht montieren incl. aller
Nebenarbeiten

System: ................................
  (vom Bieter einzutragen)

Angeb. Fabrikat: ................................
  (vom Bieter einzutragen)

Prüfzeugnis-Nr.: ................................
  (vom Bieter einzutragen)
Menge: 11,000 St

**02.01.0040 Innentür, Holztürblatt mit Stahl-Umfassungszarge (zweiteilig), Feuchtraumtür; WC**
Innentür als einflüglige Holztür ,mit
Stahl-Umfassungszarge (zweiteilig), Feuchtraumtür
Einbauort: WC

TYP 2: Holztürblatt + Umfassungszarge (zweiteilig),
Feuchtraumtür. Dicke Türblatt ca. 40mm, mit
Türunterschnitte 20mm).
Einbauort: WC
Schlagrichtung: siehe Planung
Befestigungsgrund: nach Prüfzeugnis (abP)
Anschlüsse: ringsum nach Zulassung
Mech. Beanspruchung: Klasse 3 (S)
Korrosivitätskategorie: C3
Schutzdauerklasse: VH

Einbau in Trockenbauwand oder Stahlbetonwand
Stahlzargentiefe bis 210mm / bis VK Wandfliesen

Beschläge:
innen und außen Drücker INOX gem. Hinweistext

einflügelige Innentür
Rohbauöffnung b:  870 mm
Rohbauöffnung h:  2.135 mm
- Achtung Aufmaß vor Ort - keine Standartmaße

- Ohne Einstand im Boden
Absenkb. Bodendichtung: nein
Türblatt verglast:  nein
Fluchttür:  nein
Brandschutz:  ds
Barrierefrei:  ja
Offenhaltung:  nein
Türschließer:  nein
Panikfunktion:  nein
Profilzylinder:  vorgerichtet
Blindzylinder:  nein

Einbausituation:
  seitlich in Stahlbetonwand
  oben: Stahlsturz verputzt
  unten: Auf Estrich in Stube / Betonwerkstein in Flur

Liefern und fachgerecht montieren incl. aller
Nebenarbeiten

System: ................................
  (vom Bieter einzutragen)

Angeb. Fabrikat: ................................
  (vom Bieter einzutragen)

Prüfzeugnis-Nr.: ................................
  (vom Bieter einzutragen)
Menge: 6,000 St

**02.01.0050 Zulage für verbreiterten Zargenspiegel 45/75 mm**
Zulage für verbreiterten Zargenspiegel 45/75 mm
Zulage für die Ausführung der zuvor beschrieben Zargen
der Türen für die Verbreiterung der Zargenspiegel vom
Standardmaß auf ca. 45/75 mm.

Position:
  Türen in Mauerwerkswänden
Menge: 10,000 St

**02.01.0060 Zulage für Stahlzargen mit Maulweitentoleranzausgleich**
Zulage für Stahlzargen mit Maulweitentoleranzausgleich
Zulage für die Ausführung der zuvor beschriebenen
Zargen der Türen für den Einsatz von Profilen mit
Wandstärkenausgleich von bis zu 15 mm.
Menge: 187,000 St

**02.01.0070 Zargenverguss**
Zargenverguss
Vollständiger Zargenverguss der zuvor beschriebenen
Stahlumfassungszargen in Massivwänden.
Rohbaurichtmaß: (B x H) 885/1.010 x 2.135 mm
Wanddicke: 150-210 mm KS Mauerwerk, Stahlbeton

Vollständige Vermörtelung von der Raumseite aus,
lagenweises Ausmörteln zwischen den Ankern der
Stahlzargen (4 Stück je Seite), Herstellen der
Einfüllöffnungen für das Einbringen des
Zargenvergussmörtels und dem Abziehen des Mörtels am
Zargenumbug.
Einschl. der erforderlichen Nebenleistungen:
- Justierung und Schalung der Gegenzargen
- Abrieb des Mörtels
- Materialtransporte über alle Geschosse
- Reinigung der Gegenzargen für nachfolgenden Anstrich
- Schließen der Einfüllöffnungen mit Putzmaterial und
Anarbeitung.
Menge: 187,000 St

**02.01.0080 Zulage für WC-Schloss / mit Notentriegelung**
Zulage für WC-Schloss / mit Notentriegelung
Zulage für die Ausführung der zuvor beschriebenen
Schlösser als WC-Schloss aus Aluminium mit Rosette,
rot/weiß-Scheibe, Riegel/Drehknopf und Notentriegelung
über Schlitz/Vierkant.
Einbauort: Behinderten WC
Menge: 1,000 St

**02.01.0090 Sockel-Stoßbleche beidseitig / Aluminium**
Sockel-Stoßbleche beidseitig / Aluminium
Lieferung und Anbau eines Sockelbleches, geklebt.
Abrechnung je Tür, Ausführung beidseitig.
Abmessungen:
  ca.  75 x 30 cm /  760er Türen
  ca.  90 x 30 cm /  885er Türen
  ca. 100 x 30 cm / 1.010er Türen
Material: Aluminium
Materialstärke: 1,5 mm
Oberfläche: matt
Menge: 374,000 St

**02.01.0100 Beschichtung Stahlumfassungszargen**
Beschichtung Stahlumfassungszargen
Fachgerechte Beschichtung von
grundierten/pulverbeschichteten Stahlumfassungszargen.
Einschl. Entfernen und Wiedereinbau der Falzdichtungen
und
Schutz/Abkleben der angrenzenden Wandflächen/Bauteile.
Abmessung BxH: bis 1.010 x 2135 mm (Rohbauöffnung)
Wanddicke: bis 21 cm
Vorbehandlung:
- Verunreinigungen und nicht tragfähige Schichten
vollflächig
  entfernen
- Fläche komplett anschleifen
Grundbeschichtung:
- wässriges 2K-Epoxidfestharz
- haftvermittelnd
Zwischenbeschichtung:
- Polyurethan-Acryldispersion, wasserverdünnbar;
- Naßabrieb-Klasse 1
- Erzeugnis: wie Schlussbeschichtung
Schlussbeschichtung:
- Polyurethan-Acryldispersion, wasserverdünnbar,
- seidenglänzend
- beständig gegen Haushaltsreiniger
- Farbton Zarge:  RAL 7031 blaugrau
Menge: 313,000 St

**02.01.0110 Anschlussfugen**
Anschlussfugen
Anschlußfugen der Wandbeläge an Stahlzargen, umlaufend,
beidseitig angrenzend an Putz- und Mauerwerksflächen
(tlw. KS-Fasensteine) nach Angabe der Bauleitung mit
einer dauerelastischen Dichtungsmasse auf Acrylbasis
ausspritzen, einschl. Lieferung des Materials.
Farbton: weiß oder grau Standard, nach Wahl des
Bauherrn
Menge: 3930,000 m

**02.01.0120 Lüftungsgitter / Aluminium**
Lüftungsgitter / Aluminium
Lieferung und Einbau eines Lüftungsgitters in das
Türblatt / Feuchtraum im Bereich des Sockelbleches,
inkl. der erforderlichen Schnitt- und Anpassarbeiten
sowie Befestigungsmittel.
Abmessungen: ca. BxH 470 x 90 mm
Luftdurchlass 200 cm²
Material: Aluminium
Ausführung: mit Gegenrahmen,
  durchblicksichere Lamellenstellung
Menge: 5,000 St

**02.01.0130 Türstopper Wand innen**
Liefern und Einbauen von Türstoppern an Wand,
Bauteil aus Metall mit polierter Oberfläche

Das Bauteil ist vor Einbau zu bemustern.

Liefern und Einbauen incl. aller Nebenarbeiten und
Befestigungsmittel

Angeb. Fabrikat: ................................
  (vom Bieter einzutragen)
Menge: 20,000 St

**02.01.0140 Türstopper Boden innen**
Liefern und Einbauen von Türstoppern auf Boden,
Bauteil aus Metall mit polierter Oberfläche

Das Bauteil ist vor Einbau zu bemustern.

Liefern und Einbauen incl. aller Nebenarbeiten und
Befestigungsmittel

Angeb. Fabrikat: ................................
  (vom Bieter einzutragen)
Menge: 170,000 St

**02.01.0150 Bodentürpuffer / Edelstahl**
Bodentürpuffer / Edelstahl/ T12
Bodentürpuffer mit Unterlegplatte liefern und nach
Absprache mit der Bauleitung für folgende Türen
montieren:
Material: Edelstahl mit Thermoplast
Durchmesser: ca. 75 mm
Höhe: ca. 30 mm
Einbauort:
Menge: 3,000 St

**02.01.0160 Wandtürpuffer / Edelstahl**
Wandtürpuffer / Edelstahl/
Wandtürpuffer mit Abstandshülse liefern und nach
Absprache mit der Bauleitung für folgende Türen
montieren:
Material: Edelstahl mit Thermoplast
Durchmesser: ca. 45 mm
Länge: ca. 120 mm
Einbauort: behg. Unterkunft, TK und PR im EG
Menge: 4,000 St

**02.01.0170 Obentürschließer**
Obentürschließer
Lieferung und fachgerechte Montage eines Gleitschienen-
Türschließers für einflüglige Türen bis 1.400 mm
Flügelbreite mit Rastfeststellung, Schließergröße
entsprechend der Türflügelbreite (Schließkraft
einstellbar EN 2-6), Hydraulischer Endschlag und
Schließgeschwindigkeit einstellbar, integrierte
Öffnungsdämpfung und optische Schließkraftanzeige,
incl. Systembefestigungszubehör.
Als Nachrüstung an zuvor beschriebenen Türen.
Einbauort : nach Angabe der Bauleitung
Menge: 14,000 St

USt %: 19,00
